# LSW Culitzschbrücke TBW1
Angebotsaufforderung (GAEB 90, DA83)
Eröffnung: 20.05.26 00:00
Ende der Zuschlagsfrist: 19.06.26
Währung: EUR
Auftraggeber: Bundesrepublik Deutschland vertreten durch

## Neubau LSW BW55L1
Datum: 05.05.26

### Abschnitt 01 BW 55L1 - B RiFa Hof

#### Unterabschnitt 01.01 TECHNISCHE BEARBEITUNG

**01.01.0001 Beweissicherung durchf.**
Beweissicherung des Bestandes im Bereich der
Baustelle und den vom Baubetrieb betroffenen Bereichen
mit Gebäuden, Bauwerken, Entwässerungseinrichtungen,
Wällen, Banketten, Fahrbahnrändern, Asphaltschichten,
Pflasterungen, Borden u. dgl. durchführen.
Die Beweissicherung ist von einem öffentlich
bestellten und vereidigten Sachverständigen
durchzuführen.
Maßnahmen wie der Einsatz einer Kanalkamera, die
Durchführung einer Bauwerksprüfung aus besonderem
Anlass u. dgl. werden gesondert vergütet.
Laufende Kontrollen wie Messprogramme u. dgl., die
die Durchführung der Baumaßnahme begleiten,
werden gesondert vergütet.
Erforderliche Hilfskräfte und Hilfsmittel sind
einzurechnen.
Bestand nach Unterlagen des AG.
Die Beweissicherung besteht aus je einer
Bestandsaufnahme vor Beginn der Arbeiten sowie
nach Beendigung der Arbeiten, jedoch vor der
Abnahme der Baumaßnahme.
Die beiden Bestandsaufnahmen sind so durchzuführen,
dass Veränderungen am Bestand, die möglicherweise
durch die Baumaßnahme verursacht sind, festgestellt
werden können.
Schäden sind monetär zu bewerten.
Dokumentation in 3-facher Ausfertigung liefern.
Menge: 1,000 Psch

**01.01.0002 Vermessungsunterlagen erstellen, liefern**
Vermessungsunterlagen nach ZTV Verm-StB 01 und
DIN 18710 erstellen und liefern.
Unterlagen für die Schlussvermessung der LSW.
Vermessung einschl. Abschlussnivellement.

Vermessungspläne mittels CAD-System analog
ZTV-ING, Teil 1, Abschnitt 2, Punkt 4.2 herstellen
und dem AG wie folgt übergeben:
- digital als DXF- und DWG-Datei
- digital als TIFF-Datei (Auflösung 200 dpi,
  unkomprimiert)
- digital als PDF/A-Datei

Die Vermessungsarbeiten sind einem zugelassenen
Vermessungsingenieur zu übertragen.

Lieferung der Unterlagen mit den Bezugssystemen:
- Höhenbezug: DHHN2016
- Lagebezug: RD83

Die Vermessung hat auch die unterirdischen und
verdeckten Bauteile, Bauwerke, Anlagen, Leitungen,
Schächte etc. zu enthalten. Diese Sachverhalte sind
während des Baus rechtzeitig aufzumessen.
Das angrenzende Geländeaufmaß entsprechend
den Baufeldgrenzen durchführen.
Menge: 1,000 Psch

**01.01.0003 Bestandsunterlagen herst. und lief.**
Bestandsunterlagen gemäß ZTV-Ing, Teil 1, Abschnitt 2,
für jedes Teilbauwerk herstellen und liefern. Die Bauwerksdaten sind mit einem Erfassungsprogramm auf der
Datenbasis der ASB-Ing zu erfassen. Digitalisierte Bilder, Pläne und Dokumente sind einzubinden.
Übergabe der Daten an den AG
- digital im Übergabeformat der ASB-Ing (.CAB-Datei),
- digitaler Ausdruck des Bauwerksbuches aus den
  erfassten Daten als PDF/A-Datei.
Übergabe der Bestandsunterlagen an den AG hat
spätestens mit der Vorlage des Antrages auf Abnahme der
Leistung zu erfolgen.
Menge: 1,000 Psch
Zuordnung: 101

**01.01.0004 Ausführungsunterlagen erstellen, liefern*Bauwerk**
Ausführungsunterlagen für das Bauwerk erstellen und
mindestens 6 Wochen vor Beginn der Ausführung
prüffähig liefern.
Standsicherheitsnachweise und Ausführungszeichnungen
nach ZTV-ING, Teil 1 Abschnitt 2 anfertigen.
Der Auftraggeber stellt Unterlagen gemäß
Baubeschreibung zur Verfügung.
Erforderliche örtliche Aufnahmen durchführen.
Einzurechnen sind ebenfalls alle Aufwendungen für
erforderliche Ablaufplanungen, Arbeitsvorbereitungen,
Abstimmungen sowie die Einholung von Genehmigungen,
Zustimmungen und dgl.

Die Unterlagen sind nach Planlauf zu liefern.

Standsicherheitsnachweise:
  Es gelten die Richtlinien für das Aufstellen und
  Prüfen EDV-unterstützter Standsicherheitsnachweise
  (Ri-EDV-AP 2001).
  Lieferung in Papierform, gefaltet, gelocht in
  Ordnern mit Inhaltsverzeichnis.
  Zusätzlich Lieferung digital im PDF/A-Format.

Ausführungszeichnungen:
  Schriftfeld nach Angabe des Auftraggebers in Format
  DIN A4.
  Lieferung in Papierform, gefaltet, gelocht in
  Ordnern mit Inhaltsverzeichnis.
  Zusätzlich Lieferung digital im PDF/A-, TIF- und
  DWG-Format.
Menge: 1,000 Psch

**01.01.0005 Ausführungsunterlagen erstellen, liefern*Baubehelfe**
Ausführungsunterlagen für alle Baubehelfe (Verbauten,
Aussteifungen, Schutzgerüste, Wasserhaltungen,
Kranstandorte etc.) erstellen und mindestens 6 Wochen
vor Beginn der Ausführung prüffähig liefern.
Ausführungsunterlagen für Traggerüste in gesonderter
Position.
Standsicherheitsnachweise und Ausführungszeichnungen
nach ZTV-ING Teil 1 Abschnitt 2 anfertigen.
Erforderliche örtliche Aufnahmen durchführen.
Einzurechnen sind ebenfalls alle Aufwendungen für
erforderliche Ablaufplanungen, Arbeitsvorbereitungen,
Abstimmungen sowie die Einholung von Genehmigungen,
Zustimmungen und dgl.

Die Unterlagen sind nach Planlauf zu liefern.

Standsicherheitsnachweise:
  Es gelten die Richtlinien für das Aufstellen und
  Prüfen EDV-unterstützter Standsicherheitsnachweise
  (Ri-EDV-AP 2001).
  Lieferung in Papierform, gefaltet, gelocht in
  Ordnern mit Inhaltsverzeichnis.
  Zusätzlich Lieferung digital im PDF/A-Format.

Ausführungszeichnungen:
  Schriftfeld nach Angabe des Auftraggebers in Format
  DIN A4.
  Lieferung in Papierform, gefaltet, gelocht in
  Ordnern mit Inhaltsverzeichnis.
  Zusätzlich Lieferung digital im PDF/A-, TIF- und
  DWG-Format.

Die Gründung der Baubehelfe ist Sache des AN. Falls die
in der Baubeschreibung genannten Unterlagen
(Baugrundgutachten) keine ausreichenden Angaben zur
Gründung der vom AN vorgesehenen Baubehelfe enthalten,
hat der AN auf seine Kosten ergänzende Gutachten
erstellen zu lassen.
Menge: 1,000 Psch

**01.01.0006 Werkstattplanung erstellen, liefern*LSW**
Werkstattplanung für Lärmschutzwand erstellen und
spätestens 6 Wochen vor Ausführungsbeginn prüffähig
liefern.
Ausführungszeichnungen nach ZTV-ING Teil 1 Abschnitt 2
anfertigen.
Nach Fertigstellung der LSW-Verankerung erforderliche
örtliche Aufmaße durchführen.

Die Unterlagen sind nach Planlauf zu liefern.

Ausführungszeichnungen:
  Schriftfeld nach Angabe des Auftraggebers in Format
  DIN A4.
  Lieferung in Papierform, gefaltet, gelocht in Ordnern

  mit Inhaltsverzeichnis.
  Zusätzlich Lieferung digital im PDF/A-, TIF- und
  DWG-Format.
Menge: 1,000 Psch

**01.01.0007 Standsicherheitsnachweis aufstellen Bauwerk*4-fach**
StL-Nr. 21910160512
Standsicherheitsnachweis aufstellen.
Standsicherheitsnachweis für Bauwerk.
Standsicherheitsnachweis 4-fach liefern.
Menge: 1,000 Psch
Zuordnung: 101

#### Unterabschnitt 01.02 BAUSTELLENEINR., BAUBEGL.LEISTUNGEN

**01.02.0001 Baustelle einrichten Sämtl.LV-Abschn.*Zuf.herst.AG,abb.**
StL-Nr. 21910110714
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle nach Unterlagen des AG herstellen
und nach Beendigung der Baumaßnahme entfernen. Ur-
sprünglichen Zustand wieder herstellen.
Menge: 1,000 Psch
Zuordnung: 101

**01.02.0002 Baustelle räumen Sämtl. LV-Abschn.**
StL-Nr. 21910111201
Baustelle von allen Geräten, Anlagen, Einrichtungen und
dgl. räumen. Benutzte Flächen und Wege entsprechend dem
ursprünglichen Zustand herrichten. Soweit nicht für
bestimmte Leistungen für das Räumen der Baustelle gesonderte Positionen im Leistungsverzeichnis enthalten
sind, gilt die Pauschale
für alle Leistungen sämtlicher Abschnitte des Leistungsverzeichnisses.
Menge: 1,000 Psch
Zuordnung: 101

**01.02.0003 Lichtbilder herst. und liefern**
StL-Nr. 219101620
Lichtbilder über den wesentlichen Bauablauf des Bauwerks in digitalisierter Form (Auflösung mindestens
1024 mal 768 Pixel, 24 Farben) mit Digitalkamera herstellen und auf mit dem AG abgestimmten Datenträger (CD
oder DVD) liefern. Das Komprimierungsverhältnis bzw.
die Bildqualität ist so zu wählen, dass durch die Komprimierung keine für den Sachverhalt wesentlichen Bildinformationen verloren gehen.
Menge: 50,000 St
Zuordnung: 101

**01.02.0004 Zugänge, Rampen, Arbeitsebenen herstellen**
Errichtung, Vorhaltung, Unterhaltung und Beseitigung
der erforderlichen Zugänge, Rampen und Arbeitsebenen
entsprechend der vom AN gewählten Technologie.
Nach Rückbau ursprünglichen Zustand wieder herstellen.
Menge: 1,000 Psch

#### Unterabschnitt 01.03 GERÜSTE, BEHELFSBRÜCKEN

**01.03.0001 Arbeitsgerüst herstellen**
Arbeitsgerüst nach Wahl des AN, einschließlich ggf.
erforderlicher Gründung sowie ggf. erforderlicher
Treppentürme und weiterer Leitergänge, nach statischen,
konstruktiven und sicherheitstechnischen Erfordernissen
herstellen und beseitigen, für den Zeitraum der eigenen
Leistung vorhalten und unterhalten.
Einsatz für Erneuerung der LSW im Bereich Brücke
BW55L1-B.
Gerüsthöhe für LSW = 4,00 m.
Menge: 1,000 Psch
Zuordnung: 116

#### Unterabschnitt 01.04 LÄRMSCHUTZKONSTRUKTIONEN

**01.04.0001 Pfosten für LSW einbauen Brücke, Kappe IPE400 coupiert*H=4,00 m Ankerk. vorh.**
Pfosten für Lärmschutzwand entsprechend statischen und
konstruktiven Erfordernissen einbauen. Pfosten mit
angeschweißter Fuß-Sonderkonstruktion und
Klemmblech-Gewindehülsen nach Unterlagen des AG.
Einbauort = Brücke, Kappe.
Ausrichtung senkrecht zur Gradiente.
Pfosten = IPE 400 coupiert.
Pfostenlänge = 4,00 m.
Material = S235 JR.
Korrosionsschutz nach ZTV-ING Teil 4 Abschnitt 3,
Tabelle A 4.3.2., Bauteil-Nr. 3.6.2.
Oberflächenvorbereitung = sweep-strahlen.
Modul C, Blatt 100,
Gesamt-Sollschichtdicke = 240 mym.
Farbe der Deckbeschichtung = DB 701.
Befestigung an vorhandener Ankerkonstruktion auf Kappe
bzw. Gesims (einbetonierte Betonstahlanker mit
Gewindehülse).
Menge: 87,000 St
Zuordnung: 127

**01.04.0002 Befestigung herstellen f. Pfosten**
Befestigung für Pfosten-Ankerkonstruktion nach
Unterlagen des AG herstellen. Vorhandene
Ankerkonstruktion (einbetonierte Betonanker mit
Gewindehülse) ergänzen.
Für Befestigung 4 St Gewindestange M24 A4-50 nach RiZ
LS1 mit passenden Muttern und Scheiben pro Pfosten
verwenden.
Menge: 87,000 St

**01.04.0003 Wandelemente f. LSW einb. Bauwerk*H=4,00 m Acrylglas*Abstand n.Unterl.d.AG**
Wandelemente auf vorhandene Pfosten nach statischen und
konstruktiven Erfordernissen einbauen. Lärmschutzwand
nach Unterlagen des AG. Servicetüren, Dilatationsstöße,
elektrische Unterbrechungen, Erdungen, Handläufe und
Rankhilfen werden gesondert vergütet.
Befestigung mit Anklemmblech aud Aluminium nach
statischen und konstruktiven Erfordernissen.
Einschließlich Korrosionsschutz nach ZTV-ING Teil 4
Abschnitt 3, Tabelle A 4.3.2., Bauteil-Nr. 3.6.3 (3).
Oberflächenvorbereitung = sweep-strahlen.
Gesamt-Sollschichtdicke = 100 mym.
Farbe der Deckbeschichtung = DB 701.
Geklemmte Kanten mit EPDM-Profil einfassen.
Einbauort = Brücke, Kappe.
Wandelement aus Acryglas, mit integrierten,
horizontalen Polyamidfäden (Fangkonstruktion,
Vogelschutz).
Wandhöhe = 4,00 m, Wanddicke = 25 mm.
Plexiglas Soundstop GS CC,
Firma: Röhm GmbH oder gleichwertig
Menge: 780,000 m2

**01.04.0004 Dilatationsfelder herst.(Zul) in LSW*4,00x1,28m**
Dilatationsfelder in Lärmschutzwand entsprechend
statischen und konstruktiven Erfordernissen herstellen.
Vergütet wird der Mehraufwand für das Herstellen des
Stoßes gegenüber dem Herstellen der durchgehenden Wand.
Gesamtdilatation = 10 cm
Abmessungen b x h = ca. 1,28 x 4,00 m
Menge: 2,000 St
Zuordnung: 127

**01.04.0005 Profile f. LSW einbauen U160*Korr.schutz herst.**
Profile für Lärmschutzwand entsprechend statischen und
konstruktiven Erfordernissen einbauen.
Einbau an Zierstütze mit:
- 1x 4,00 m BW55L1-A
- 1x 4,00 m BW55L1-C
Erforderliche Langlöcher vor dem Korrosionsschutz
herstellen.
Profile aus Stahl, U160.
Verankerung mit Betonschrauben M16, Material A4,
Lochabstand = 50 cm in Stahlbeton.
Korrosionsschutz nach ZTV-ING Teil 4 Abschnitt 3,
Tabelle A 4.3.2., Bauteil-Nr. 3.6.2.
Oberflächenvorbereitung = sweep-strahlen.
Modul C, Blatt 100,
Gesamt-Sollschichtdicke = 240 mym.
Farbe der Deckbeschichtung = DB 701.
Menge: 8,000 m
Zuordnung: 127

**01.04.0006 Haltekonstruktion herstellen für LSW*Brücke, WL**
Haltekonstruktion für LSW nach Unterlagen des AG
herstellen.
Konstruktion mit Drahtseil für Mindestlast = 10 kN
Einbau für Acrylglaselemente, 4 St/Element.
Verbindungs-/Befestigungsmittel aus nichtrostenden
Stahl, Material A4.
Schlaufenlänge für Verschiebungsweg </= 0,30 m,
Verbindung jeweils zwischen Ausfachungsecke - Pfosten.
Menge: 352,000 St

**01.04.0007 Spreizdichtung einbauen EPDM*unter Glasausfachung**
Spreizdichtung nach Unterlagen des AG einbauen.
Material = EPDM.
Einbau = unter LSW, Glasausfachung.
Menge: 173,000 m

**01.04.0008 Vergussmörtel einbauen PRC-Beton*Pfosten LSW**
Fuge zwischen Fußplatte und Kappe mit Vergussmörtel aus
Reaktionsharzbeton (PRC) nach Unterlagen des AG
verschließen. Erforderliche Schalung herstellen,
vorhalten und beseitigen.
Vergussmörtel nach ZTV-ING, 6-11.
Bauteil = Pfostenverankerung der LSW.
Fugendicke = über 2,50 bis 5,00 cm.
Fuge = keilförmig.
Menge: 87,000 St
Zuordnung: 124

**01.04.0009 Auflager herstellen EPDM*unter Betonsockel**
Auflager nach Unterlagen des AG herstellen
Material = EPDM.
Einbau = unter Betonsockel.
Menge: 176,000 St

USt %: 19,00
